# Protección de estructura metálica a base de encajonado con paneles semirrígidos de lana de roca. Con la garantía de Ignifugaciones Generales, S.L. Para una capacidad portante al fuego R 180’

- Propiedad del archivo: CONSTRUNARIO
- Formato: FIEBDC-3/2012
- Programa: Construnario Versión 3.51
- Fecha de los precios: 05/09/2023
- Divisa: EUR

**IG050105** m2 Protección de estructura metálica a base de encajonado con paneles semirrígidos de lana de roca. Con la garantía de Ignifugaciones Generales, S.L. Para una capacidad portante al fuego R 180’.
Precio: 70.50
Protección de estructura metálica a base de encajonado con paneles semirrígidos de lana de roca. Con la garantía de Ignifugaciones Generales, S.L. Para una capacidad portante al fuego R 180’. Densidad: 165 kg/m3 Conductividad térmica: 0,041 W/(m.k) Combustibilidad: A-1 (m-0) Calor específico: 0,84 kj/k a 20º Absorción al vapor: +-0,02% Resistencia a la compresión en 7,5 kPa: 5% Resistencia a la compresión en 15 kPa: 10% Protección de estructura metálica a base de encajonado del perfil con paneles de lana de roca, con un tacto de dureza semirrígida y un acabado liso con un filamento de aluminio en la cara vista con la garantía de producto y aplicación de Ignifugaciones Generales, S.L., con parte proporcional de mano de obra, limpieza, desplazamientos, medios elevadores hasta altura 4,5 metros, seguridad y salud y certificado de aplicación, para una Capacidad Portante al Fuego R 180', con masividad del perfil inferior a 140 m-1. Características generales: En aplicaciones específicas de protección contra el fuego, una de las alternativas de que disponemos son los paneles semirrígidos a base de lana de roca. Son paneles compuestos por lana de roca volcánica de alta densidad (165 kg/m3) ligeramente impregnados de resina. Además de tener un buen comportamiento ante el fuego, también son eficientes como aislantes acústicos. Estos paneles son repelentes del agua. Tienen una absorción del vapor de agua del +- 0,02% de su volumen y una reacción al fuego A-1 (M-0). Su acabado es liso, o opcionalmente con un filamento de aluminio en una de sus caras, en aplicaciones en espacios donde tenga que ser visible el acabado. Los paneles se sujetan a la estructura mediante pernos de acero electrosoldados con arandela antirretorno. Con una capa previa de imprimación puente, el panel se puede pintar con pintura a base de esmalte para integrarlo en la decoración del espacio.
