# Construcción de división compartimentadora tipo Sandwich con paneles de placa rígida de fibrosilicatos. Con la garantía de Ignifugaciones Generales, S.L. Para una resistencia al fuego EI 180'

- Propiedad del archivo: CONSTRUNARIO
- Formato: FIEBDC-3/2012
- Programa: Construnario Versión 3.51
- Fecha de los precios: 05/09/2023
- Divisa: EUR

**IG060303** m2 Construcción de división compartimentadora tipo Sandwich con paneles de placa rígida de fibrosilicatos. Con la garantía de Ignifugaciones Generales, S.L. Para una resistencia al fuego EI 180'.
Precio: 120.00
Construcción de división compartimentadora tipo Sandwich resistente al fuego EI-180 con paneles de placa rígida de fibrosilicatos con 4 placas de 12 mm de espesor, montado con una estructura interior de canales y montantes de acero galvanizado y lana de roca en su interior. Acabado liso con la garantía de producto y aplicación de Ignifugaciones Generales, S.L., con parte proporcional de mano de obra, pequeños materiales, limpieza, desplazamientos, medios elevadores hasta altura 4,5 metros, seguridad y salud y certificado de aplicación, para una resistencia al fuego EI 180'. Características generales: En aplicaciones específicas de protección contra el fuego, por condicionantes diversos como que se necesita un acabado especialmente bonito, por la dificultad de aplicación del mortero o la pintura, por la estabilidad ante el fuego demandada, por el difícil acceso o porque el aspecto del acabado final es prioritario respecto al aspecto económico, disponemos de la solución a base de paneles de placa rígida de fibrosilicatos. Son paneles compuestos por silicatos cálcicos, reforzados con fibras inorgánicas resistentes al fuego. Estos paneles durante el proceso de fabricación se someten a tratamiento en autoclave a alta temperatura, lo que les da una excelente estabilidad dimensional ante el fuego. Mecánicamente su comportamiento es muy bueno: por esta razón su instalación en obra puede realizarse mediante grapas, tornillos o clavos sin ningún problema. Son de acabado liso de color blanco marfil. El panel se puede pintar directamente para integrarlo en la estética del edificio, en caso de ser necesario.
