# Tabique ligero sándwich de Ignifugaciones Generales

- Propiedad del archivo: CONSTRUNARIO
- Formato: FIEBDC-3/2012
- Programa: Construnario Versión 3.51
- Fecha de los precios: 05/09/2023
- Divisa: EUR

**IG060304** m2 Tabique ligero sándwich de Ignifugaciones Generales
Precio: 97.00
Paneles de fibrosilicato rellenos de lana de roca EI90
