# Tabique ligero sándwich de Ignifugaciones Generales. Paneles metálicos

- Propiedad del archivo: CONSTRUNARIO
- Formato: FIEBDC-3/2012
- Programa: Construnario Versión 3.51
- Fecha de los precios: 05/09/2023
- Divisa: EUR

**IG060305** m2 Tabique ligero sándwich de Ignifugaciones Generales. Paneles metálicos
Precio: 107.00
Paneles metálicos rellenos de lana de roca EI-90
