# Franja de encuentro medianera / cubierta entre naves. Con la garantía de Ignifugaciones Generales, S.L. Para una resistencia al fuego EI 90'

- Propiedad del archivo: CONSTRUNARIO
- Formato: FIEBDC-3/2012
- Programa: Construnario Versión 3.51
- Fecha de los precios: 05/09/2023
- Divisa: EUR

**IG060402** m2 Franja de encuentro medianera / cubierta entre naves. Con la garantía de Ignifugaciones Generales, S.L. Para una resistencia al fuego EI 90'.
Precio: 78.00
Franja de encuentro medianera / cubierta entre naves para EI-120´. Sistema fijado a la estructura de soporte de la cubierta o autoportante, compuesto por 2 placas rígidas de fibrosilicato de 25 mm con la garantía de producto y aplicación de Ignifugaciones Generales con parte proporcional de mano de obra, protección de superficies colindantes, limpieza, desplazamientos, medios elevadores hasta altura 4,5 metros, seguridad y salud y certificado de aplicación para conseguir una resistencia al fuego EI-120' Características generales: Franja de encuentro medianera cubierta. HASTA EI-120´: Franja cortafuegos mediante placas de fibrosilicato con la garantía de producto y aplicación de Ignifugaciones Generales. La normativa determina que cuando una medianería entre edificios o naves industriales se encuentra con la cubierta debe haber una franja de un metro que tenga una resistencia al fuego al menos de la mitad del exigido a la medianería, para evitar la propagación del incendio al edificio o nave colindante. Sistema sencillo y versátil, fijado a la estructura de soporte de la cubierta o autoportante. EL sistema está ensayado bajo norma UNE EN 1363:2000-1:2000 en el laboratorio homologado.
