# Franja de encuentro forjado / fachada entre forjados. Con la garantía de Ignifugaciones Generales, S.L. Para una resistencia al fuego EI 120'

- Propiedad del archivo: CONSTRUNARIO
- Formato: FIEBDC-3/2012
- Programa: Construnario Versión 3.51
- Fecha de los precios: 05/09/2023
- Divisa: EUR

**IG060503** m2 Franja de encuentro forjado / fachada entre forjados. Con la garantía de Ignifugaciones Generales, S.L. Para una resistencia al fuego EI 120'.
Precio: 78.00
Franja de encuentro forjado / fachada entre forjados para proporcionar una solución al requisito de 1m para conseguir una EI-120´. Sistema sencillo, monoplaca e independiente de la fachada, compuesto por 1 placa rígida de fibrosilicato de 45 mm con la garantía de producto y aplicación de Ignifugaciones Generales con parte proporcional de mano de obra, protección de superficies colindantes, limpieza, desplazamientos, medios elevadores hasta altura 4,5 metros, seguridad y salud y certificado de aplicación para conseguir una resistencia al fuego EI-120'
