# Protección de conductos de extracción a base de paneles rígidos de IG EI 120'

- Propiedad del archivo: CONSTRUNARIO
- Formato: FIEBDC-3/2012
- Programa: Construnario Versión 3.51
- Fecha de los precios: 05/09/2023
- Divisa: EUR

**IG060605** m2 Protección de conductos de extracción a base de paneles rígidos de IG EI 120'
Precio: 125.00
Protección conductos: Cuando se diseñan y se instalan sistemas de ventilación y extracción de aire sin tener en cuenta los efectos y las consecuencias de un incendio, los conductos se construyen utilizando normalmente materiales ligeros como la chapa metálica o la fibra de vidrio, materiales económicos constructivamente. Los conductos y los soportes construidos con estos materiales se deforman o se funden en caso de incendio, lo que provoca que se rompan rápidamente permitiendo el paso del fuego y del humo. En el caso que estos conductos atraviesen diferentes sectores de incendio, el fuego se propagará por todo el edificio. Para cumplir las normas actuales de prevención y protección de incendios en las edificaciones (CTE y RSCIEI) y para aumentar su seguridad, disponemos de diferentes soluciones para la protección contra el fuego de los conductos de ventilación. Podemos proteger conductos existentes o podemos construir un conducto realizado con material especial: así conseguimos un conducto resistente al fuego. Hemos de considerar si queremos proteger el conducto del fuego del exterior hacia el interior (hio oi) o en los dos sentidos hio oi), ya que técnicamente requieren soluciones distintas. Disponemos de la solución mediante placas rígidas de fibrosilicatos para la protección de los conductos: Son paneles compuestos por silicatos cálcicos, reforzados con fibras inorgánicas resistentes al fuego. Estos paneles se someten durante el proceso de fabricación a tratamiento en autoclave a alta temperatura, hecho que les da una excelente estabilidad dimensional ante el fuego.
