# Anillo 110 mm EI-120' de Ignifugaciones Generales

- Propiedad del archivo: CONSTRUNARIO
- Formato: FIEBDC-3/2012
- Programa: Construnario Versión 3.51
- Fecha de los precios: 05/09/2023
- Divisa: EUR

**IG070604** u Anillo 110 mm EI-120' de Ignifugaciones Generales
Precio: 37.00
En lo que se refiere a la compartimentación de sectores de incendio en un edificio, es importante que se mantenga en todo momento la integridad de los elementos compartimentadores para que puedan cumplir su función. Hay que tener en cuenta, por tanto, los posibles agujeros o discontinuidades en el elemento que puedan permitir el paso de las llamas o el humo, y comprometer su efecto delimitador. Uno de los condicionantes arquitectónicos son las instalaciones. Actualmente no hay ningún edificio que no sea recorrido o atravesado por numerosas instalaciones de todo tipo: eléctricas, telefónicas, de aguas, de gases, de climatización, etc. Estas instalaciones pasan por todo el edificio y comprometen seriamente la seguridad y favorecen la propagación del incendio. Además de los vacíos producidos por las instalaciones, pueden surgir otros vacíos a causa de los sistemas constructivos del edificio: juntas de dilatación, aperturas de ventilación, etc. “Tapar” simplemente los vacíos no sirve. Es necesario realizar un sellado completo y adecuado, con sistemas que cumplan también los mencionados requisitos exigibles según la normativa, del elemento compartimentador. Evidentemente, la garantía de cumplimiento de estos requisitos tiene que estar avalada por ensayos realizados por laboratorios independientes acreditados y por su correcta aplicación por personal especializado. Ante la diversidad de agujeros que pueden aparecer, en IGNIFUGACIONS GENERALS os podemos ofrecer numerosas soluciones. Rejas de ventilación cortafuegos Estas rejas intumescentes son muy adecuadas para espacios que necesitan ventilación de aire, puertas, cortafuegos, muros, etc. El sellado contra el fuego puede tener una resistencia al fuego y al humo de hasta 3 horas. Paneles Consiste en paneles de lana de roca de alta densidad, cortados y instalados en los vacíos y posteriormente recubiertos con masillas y resinas termoplásticas de tipo cerámico o intumescente. Es un sistema ligero, económico y apto para cualquier tipo de soporte: pared de ladrillo, tabique ligero, forjados de todo tipo, etc. Permite muy fácilmente la instalación de nuevos cables. Sacos intumescentes Son saquitos de un tejido especial, llenos de un material intumescente flexible que se hincha con el fuego y sella el vacío. Es básicamente un sistema diseñado para instalaciones que cambien muy frecuentemente. De colocación sencilla y rápida, manual y a presión. Se pueden poner y sacar almohadillitas sin necesidad de herramientas. Sellado de tuberías combustibles Es el caso de bajantes de PVC o conductos plásticos, que presentan la dificultad añadida de que la tubería puede propagar el fuego o éste puede pasar por el vacío interno que deja el plástico al fundirse o quemarse. Como solución, es necesaria la colocación de unos collares o manguitos metálicos que envuelven la tubería y que tienen en su interior un material intumescente que se expande con el calor del incendio hacia el interior del tubo y oprime la tubería hasta sellar completamente el vacío interno. Sellado de juntas de dilatación Para juntas de dilatación hemos de recorrer a sistemas altamente flexibles; hemos de utilizar sistemas parecidos a las juntas normales, pero con productos diseñados para la protección contra el fuego: masillas de silicona, tiras de espuma flexible e intumescente y masillas intumescentes.
