# Rejila intumescente EI-60' (sin instalación) de Ignifugaciones Generales. 150x100

- Propiedad del archivo: CONSTRUNARIO
- Formato: FIEBDC-3/2012
- Programa: Construnario Versión 3.51
- Fecha de los precios: 05/09/2023
- Divisa: EUR

**IG080108** u Rejila intumescente EI-60' (sin instalación) de Ignifugaciones Generales. 150x100
Precio: 47.00
Estas rejas intumescentes son muy adecuadas para espacios que necesitan ventilación de aire, puertas, cortafuegos, muros, etc. El sellado contra el fuego puede tener una resistencia al fuego y al humo de hasta 3 horas.
