# Rejila intumescente EI-120' (sin instalación) de Ignifugaciones Generales. 100x300

- Propiedad del archivo: CONSTRUNARIO
- Formato: FIEBDC-3/2012
- Programa: Construnario Versión 3.51
- Fecha de los precios: 05/09/2023
- Divisa: EUR

**IG080205** u Rejila intumescente EI-120' (sin instalación) de Ignifugaciones Generales. 100x300
Precio: 100.40
Estas rejas intumescentes son muy adecuadas para espacios que necesitan ventilación de aire, puertas, cortafuegos, muros, etc. El sellado contra el fuego puede tener una resistencia al fuego y al humo de hasta 3 horas.
