# Pintura intumescente con base epoxy para fuegos de hidrocarburos. Con la garantía de Ignifugaciones Generales, S.L. Hasta R- 180'

- Propiedad del archivo: CONSTRUNARIO
- Formato: FIEBDC-3/2012
- Programa: Construnario Versión 3.51
- Fecha de los precios: 05/09/2023
- Divisa: EUR

**IG090101** u Pintura intumescente con base epoxy para fuegos de hidrocarburos. Con la garantía de Ignifugaciones Generales, S.L. Hasta R- 180'
Precio: 600.00
Pintura intumescente con base epoxy para fuegos de hidrocarburos. Con la garantía de Ignifugaciones Generales, S.L. Hasta R- 180' Sólidos en volumen: de 95 a 98% Componentes: 2 componentes base epox Curado: de 1 a 4 horas Manipulación: 24 horas Color: gris La pintura intumescente con base epoxy para fuegos de hidrocarburos es una pintura básicamente destinada a petroquímica (onshore y offshore) e industria, tales como refinerías, plantas químicas, plantas de gas, plataformas marinas fijas, barcos flotantes de producción y plantas industriales. Sus áreas de protección son procesos y estructuras de equipos, tuberías y canalizaciones eléctricas. En este tipo de instalaciones, la virulencia de los fuegos es muy diferente a los fuegos celulósicos ya que, una vez que se produce una fuga de combustible, (gas, petróleo, líquidos inflamables, etc...) se genera fuego y se propaga muy rápidamente. En cuestión de minutos, los elementos en estado crítico - si no están convenientemente protegidos - se rompen y se termina agregando más combustible al fuego de una manera muy rápida. Estas aplicaciones se pueden realizar en los talleres antes de montar la estructura, o bien in situ, en obras en procesos de reforma y mejora. Es un producto muy ligero y tiene grandes propiedades mecánicas para garantizar un mantenimiento a largo plazo. Las pinturas intumescentes para hidrocarburos están homologadas por los más importantes organismos de certificación internacionales. Campos de aplicación: Protección de elementos para fuegos de hidrocarburos: hasta R- 180'
