# Morteros cementosos para fuegos de hidrocarburos. Con la garantía de Ignifugaciones Generales, S.L. Hasta R-240’

- Propiedad del archivo: CONSTRUNARIO
- Formato: FIEBDC-3/2012
- Programa: Construnario Versión 3.51
- Fecha de los precios: 05/09/2023
- Divisa: EUR

**IG090102** u Morteros cementosos para fuegos de hidrocarburos. Con la garantía de Ignifugaciones Generales, S.L. Hasta R-240’
Precio: 172.00
Morteros cementosos para fuegos de hidrocarburos. Con la garantía de Ignifugaciones Generales, S.L. Hasta R-240’ Densidad: 640 a 880 kg/m3 (en función del producto) Color: gris Morteros con base cementosa con polímeros inorgánicos con formulación apta para protección al fuego en ambientes industriales donde se puedan producir fuegos generalmente por hidrocarburos , básicamente destinados a petroquímica (onshore y offshore) e industria, tales como refinerías, plantas químicas, plantas de gas, plataformas marinas fijas,barcos flotantes de producción y plantas industriales. Sus áreas de protección son estructuras de equipos y tuberías. En este tipo de instalaciones, la virulencia de los fuegos es muy diferente a los fuegos celulósicos, ya que una vez que se produce una fuga de combustible (gas ,petróleo , líquidos inflamables, etc...) se genera fuego y se propaga muy rápidamente. En cuestión de minutos, los elementos en estado crítico - si no están convenientemente protegidos - se rompen y se termina agregando más combustible al fuego de una manera muy rápida. Estas aplicaciones se pueden realizar en los talleres antes de montar la estructura, o bien in situ, en obras en proceso de reforma y mejora. Para la aplicación de estos morteros, es necesario previamente la colocación de una malla metálica fijada sobre los soportes mediante clavos electrosoldados . El mortero para hidrocarburos está homologado por Underwriters Laboratories y clasificado para uso interior y exterior , bajo normas UL -263 y UL- 1709 . Campos de aplicación: Protección de elementos para fuegos de hidrocarburos: hasta R-240’
