# Tapa de registro EI-60' de Ignifugaciones Generales. Puerta: 40x40

- Propiedad del archivo: CONSTRUNARIO
- Formato: FIEBDC-3/2012
- Programa: Construnario Versión 3.51
- Fecha de los precios: 05/09/2023
- Divisa: EUR

**IG100101** u Tapa de registro EI-60' de Ignifugaciones Generales. Puerta: 40x40
Precio: 155.00
Puerta:40x40 Luz: 37x37 Hueco: 51x51 Total: 46x46
