# Tapa de registro EI-60' de Ignifugaciones Generales. Puerta: 50x50

- Propiedad del archivo: CONSTRUNARIO
- Formato: FIEBDC-3/2012
- Programa: Construnario Versión 3.51
- Fecha de los precios: 05/09/2023
- Divisa: EUR

**IG100102** u Tapa de registro EI-60' de Ignifugaciones Generales. Puerta: 50x50
Precio: 162.50
Puerta:50x50 Luz: 47x47 Hueco: 51x51 Total: 56x56
