# Tapa de registro EI-60' de Ignifugaciones Generales. Puerta: 60x60

- Propiedad del archivo: CONSTRUNARIO
- Formato: FIEBDC-3/2012
- Programa: Construnario Versión 3.51
- Fecha de los precios: 05/09/2023
- Divisa: EUR

**IG100103** u Tapa de registro EI-60' de Ignifugaciones Generales. Puerta: 60x60
Precio: 195.00
Puerta:60x60 Luz: 57x57 Hueco: 61x61 Total: 66x66
