# Tapa de registro EI-60' de Ignifugaciones Generales. Puerta: 80x40

- Propiedad del archivo: CONSTRUNARIO
- Formato: FIEBDC-3/2012
- Programa: Construnario Versión 3.51
- Fecha de los precios: 05/09/2023
- Divisa: EUR

**IG100104** u Tapa de registro EI-60' de Ignifugaciones Generales. Puerta: 80x40
Precio: 167.50
Puerta:80x40 Luz: 77x37 Hueco: 81x41 Total: 86x46
