# Tapa de registro EI-60' de Ignifugaciones Generales. Puerta: 100x60

- Propiedad del archivo: CONSTRUNARIO
- Formato: FIEBDC-3/2012
- Programa: Construnario Versión 3.51
- Fecha de los precios: 05/09/2023
- Divisa: EUR

**IG100105** u Tapa de registro EI-60' de Ignifugaciones Generales. Puerta: 100x60
Precio: 240.00
Puerta:100x60 Luz: 97x57 Hueco: 101x61 Total: 106x66
