# Aislamiento térmico con espuma de poliuretano, de Ignifugaciones Generales. Espesor: 50 mm. Densidad: 40. Tejados por la parte superior, suelos y azoteas

- Propiedad del archivo: CONSTRUNARIO
- Formato: FIEBDC-3/2012
- Programa: Construnario Versión 3.51
- Fecha de los precios: 06/09/2023
- Divisa: EUR

**IG110303_1** m2 Aislamiento térmico con espuma de poliuretano, de Ignifugaciones Generales. Espesor: 50 mm. Densidad: 40. Tejados por la parte superior, suelos y azoteas
Precio: 20.50
Es la mezcla de dos componentes líquidos, el POLIOL y el ISOCIANATO. A través de una máquina y el aporte de calor se produce una reacción química consiguiendo una estructura sólida, uniforme y muy resistente. - Su coeficiente de conductividad térmica (lambda) es el más bajo de todos los materiales aislantes. Con un envejecimiento de 25 años, su aislamiento se considera un 25% superior a la media de otros materiales. - Tiene un bajo coste ya que aplicando menos grosor se consigue mayor resistencia térmica y es de fácil aplicación. - Aumenta la productividad de la obra gracias a su rápida aplicación in situ. - Reduce el riesgo de condensaciones en ambientes húmedos. Es impermeable, permite la transpiración y no requiere barrera de vapor. - Al tratarse de un revestimiento continuo impermeable, no requiere enfoscado, lo que también supone un ahorro en mortero. - Se considera un bien aislante acústico ya que es un material ligero, de baja densidad y compuesto por más de un 90% de celdas cerradas. - Tiene una resistencia a la compresión de entre 130 kPa (1,3 kg/cm²) para densidades de 32 kg/m³ y hasta 280 kPa (2,8 kg/cm²) para densidades de 53 kg/m³. - Presenta una magnífica adherencia a todos los materiales comúnmente utilizados en edificación, incluso sobre madera. - No perjudica la capa de ozono. - El uso de poliuretano en las viviendas hace que el consumo de energía sea mucho menor y, al mismo tiempo, que se produzca efecto invernadero. Por tanto, considerando un ciclo de vida del poliuretano de 50 años, se obtiene un balance mut positivo del efecto invernadero al usar poliuretano como aislamiento térmico. - La espuma de poliuretano se clasifica en el Grupo 3 según La Agencia Internacional para la Investigación del Cáncer (www.iarc.fr), és decir, no clasificable por lo que respecta a su carácter cancerígeno para el hombre. - El poliuretano es combustible pero tiene un buen comportamiento frente al fuego ya que en su aplicación final de uso nunca queda a la vista. En función de la aplicación tiene una clasificación al fuego desde Euro clase E hasta una clasificación Bs1d0.
