# Inyección de colada de poliuretano, con la garantía de Ignifugaciones Generales, S.L. Precio por cm

- Propiedad del archivo: CONSTRUNARIO
- Formato: FIEBDC-3/2012
- Programa: Construnario Versión 3.51
- Fecha de los precios: 05/09/2023
- Divisa: EUR

**IG110401** cm3 Inyección de colada de poliuretano, con la garantía de Ignifugaciones Generales, S.L. Precio por cm
Precio: 5.80
Inyección de colada de poliuretano
