# Capa de imprimación bicomponente, según µm y capas con la garantía de Ignifugaciones Generales, S.L

- Propiedad del archivo: CONSTRUNARIO
- Formato: FIEBDC-3/2012
- Programa: Construnario Versión 3.51
- Fecha de los precios: 06/09/2023
- Divisa: EUR

**IG120201** m2 Capa de imprimación bicomponente, según µm y capas con la garantía de Ignifugaciones Generales, S.L.
Precio: 8.50
Precio para 2 capas - µ 35 Antes de la realización de cualquier tratamiento, y una vez analizado y valorado la clasificación del ambiente de exposición, el tipo de superficie a tratar y la durabilidad esperada del tratamiento disponemos de diferentes alternativas. Con cada una de las alternativas, las consideraciones y características del proyecto escogeremos el sistema de pintado más idóneo en cada caso. Nuestro personal está plenamente capacitado para aplicar cualquiera de las pinturas con el sistema de aplicación más idóneo. Disponemos de un amplio abanico de maquinaria y sistemas de aplicación para adaptar la más idónea en cada caso. Nuestros sistemas de pintado se ajustan a las normas ISO 12944 C2, C3, C4, C5-I, C5-M, im1, IM2, im3. También podemos realizar pintados en tanques de agua potable, productos alimenticios, de crudo, fuel-oil, aguas, gasolinas, etc ... Otras aplicaciones pueden ser en superficies expuestas a impactos o abrasiones, altas temperaturas y en metales no férricos. Los campos de aplicación más comunes son: Acero al carbono (exteriores de tanques al aire libre o enterrados, tuberías, etc ..), acero al carbono sometido a altas temperaturas en fase seca (tuberías e interiores de depósitos), acero laminado en frío (maquinaria y equipos), acero galvanizado o zincado (en caliente o por electrólisis), y acero estructural y hormigones. La mayoría de aplicaciones disponen de 3 procesos de pintado. El primero es una capa de imprimación, la segunda capa es una intermedia (filler) y luego la última es de acabado final. Hay soluciones también que se basan en 2 capas, la imprimación y la de acabado. Cada uno de los sistemas necesita un grosor en micras determinado para dar el resultado final esperado. La naturaleza de la mayoría de las imprimaciones son acrílica, clorocautxo, alquídica, alquídica modificada, vinílica, epoxi, silicato, poliuretano, caucho reciclado o siliconas. La naturaleza de la mayoría de las capas intermedias son epoxis, ciorocautxo, acrílica, alquídica y epoxis. La naturaleza de la mayoría de las capas de acabado final son acrílica, bituminosa, clorocaucho, alquídica, vinílica, epoxi, silicato, poliuretano, caucho reciclado o siliconas. La combinación y buena elección de las capas necesarias, su compatibilidad, el espesor a aplicar en cada una de ellas y el grado de preparación que tiene la superficie así como el uso a que estará expuesta nos dará un resultado de acuerdo a las expectativas.
