# Franja de encuentro medianera / cubierta entre naves. Con la garantía de Ignifugaciones Generales, S.L. Para una capacidad portante al fuego EI 120’

- Propiedad del archivo: CONSTRUNARIO
- Formato: FIEBDC-3/2012
- Programa: Construnario Versión 3.51
- Fecha de los precios: 06/09/2023
- Divisa: EUR

**IG50402** m2 Franja de encuentro medianera / cubierta entre naves. Con la garantía de Ignifugaciones Generales, S.L. Para una capacidad portante al fuego EI 120’.
Precio: 106.00
Franja de encuentro medianera / cubierta entre naves para EI-120´. Sistema fijado a la estructura de soporte autoportante, compuesto por ángulos de anclaje, y panel semirrígido a base de lana de roca con la garantía de producto y aplicación de Ignifugaciones Generales con parte proporcional de mano de obra, limpieza, desplazamientos, medios elevadores hasta altura 4,5 metros, seguridad y salud y certificado de aplicación, para una Capacidad Portante al Fuego EI 120'.
