# Arranque de lana de roca. Picado a mano, aprox. unos 150m2 operario/dia. Con la garantía de Ignifugaciones Generales S.L

- Propiedad del archivo: CONSTRUNARIO
- Formato: FIEBDC-3/2012
- Programa: Construnario Versión 3.51
- Fecha de los precios: 06/09/2023
- Divisa: EUR

| Código | Ud | Descripción | Precio |
|---|---|---|---|
| IG020110 | m2 | Arranque de lana de roca. Picado a mano, aprox. unos 150m2 operario/dia. Con la garantía de Ignifugaciones Generales S.L. | 6.70 |
