# Tejido uniforme microperforado de punto, So Acustic 495 de la gama Clipso™ de Ecophon. Medidas: 3000x0,4

- Propiedad del archivo: CONSTRUNARIO
- Formato: FIEBDC-3/2012
- Programa: Construnario Versión 3.51
- Fecha de los precios: 08/03/2024
- Divisa: EUR

**SOACUST_2** m2 Tejido uniforme microperforado de punto, So Acustic 495 de la gama Clipso™ de Ecophon. Medidas: 3000x0,4
Ecophon Clipso™ So Acoustic 495 D/AC es un tejido uniforme microperforado de punto. Combina un revestimiento textil con un absorbente acústico que reduce los niveles de ruido. El tejido tensado es ideal para todo tipo de espacios públicos y privados.
