# Tejido textil con acabado uniforme, So Classic 705 S de la gama Clipso™ de Ecophon. Medidas: 4000x0,3

- Propiedad del archivo: CONSTRUNARIO
- Formato: FIEBDC-3/2012
- Programa: Construnario Versión 3.51
- Fecha de los precios: 08/03/2024
- Divisa: EUR

**SOCLASSIC_6** m2 Tejido textil con acabado uniforme, So Classic 705 S de la gama Clipso™ de Ecophon. Medidas: 4000x0,3
Ecophon Clipso™ So Classic 705 S es un tejido textil con un acabado uniforme de una elegancia neutra y atemporal. Clipso So Classic 705 S tiene una amplia gama de aplicaciones y es adecuado tanto para zonas residenciales como no residenciales.
