# Juego de manillas, Häfele Startec modelo LDH 2172. Acero inoxidable

- Propiedad del archivo: CONSTRUNARIO
- Formato: FIEBDC-3/2012
- Programa: Construnario Versión 3.51
- Fecha de los precios: 07/09/2023
- Divisa: EUR

**LDH2172** u Juego de manillas, Häfele Startec modelo LDH 2172. Acero inoxidable
Roseta, Juego BB, mate, grosor de puerta: 38-42 mm
