# Módulo prefabricado de la gama Progress 1 de Algeco. Larga duración

- Propiedad del archivo: CONSTRUNARIO
- Formato: FIEBDC-3/2012
- Programa: Construnario Versión 3.51
- Fecha de los precios: 07/09/2023
- Divisa: EUR

**Progress1** u Módulo prefabricado de la gama Progress 1 de Algeco. Larga duración
Esta gama de producto está pensada para responder de forma satisfactoria a los requerimientos de espacio funcional y no definitivo. La línea Progress I está pensada para cubrir necesidades modulares temporales de larga duración (mayor de 24 meses) de los proyectos más exigentes y es por ello que además de presentar las características propias de los módulos prefabricados en cuanto a versatilidad y rapidez de construcción y montaje, destaca como producto de alta gama.
