# Módulo prefabricado de la gama Origin 2.3 de Algeco. Duración limitada en el tiempo

- Propiedad del archivo: CONSTRUNARIO
- Formato: FIEBDC-3/2012
- Programa: Construnario Versión 3.51
- Fecha de los precios: 07/09/2023
- Divisa: EUR

**Origin23** u Módulo prefabricado de la gama Origin 2.3 de Algeco. Duración limitada en el tiempo
La línea Origin 2.3 es una respuesta eficaz a las necesidades de espacio de aquellos proyectos que buscan productos sencillos y funcionales para un uso limitado en el tiempo. En Algeco, como especialistas en ofrecer el producto más adecuado para cada necesidad dentro del sector de la arquitectura modular, con la gama Origin 2.3 damos la mejor solución para casetas de obra, vestuarios y campamentos de verano.
