# Pavimento de goma Bolo serie Lux de Juntas Besma. Negro. 1000x15000x3,5

- Propiedad del archivo: CONSTRUNARIO
- Formato: FIEBDC-3/2012
- Programa: Construnario Versión 3.51
- Fecha de los precios: 07/09/2023
- Divisa: EUR

**BOLO LUX** m2 Pavimento de goma Bolo serie Lux de Juntas Besma. Negro. 1000x15000x3,5
Circulos lisos
