# Conexión para manguera, SAE 100 R 6 de Juntas Besma

- Propiedad del archivo: CONSTRUNARIO
- Formato: FIEBDC-3/2012
- Programa: Construnario Versión 3.51
- Fecha de los precios: 07/09/2023
- Divisa: EUR

**SAE100** m Conexión para manguera, SAE 100 R 6 de Juntas Besma
Una única conexión para una amplia gama de mangueras
