# Válvula combinadas de equilibrado TA-FUSION-P de IMI

- Propiedad del archivo: CONSTRUNARIO
- Formato: FIEBDC-3/2012
- Programa: Construnario Versión 3.51
- Fecha de los precios: 08/09/2023
- Divisa: EUR

**TAFUSIONP** u Válvula combinadas de equilibrado TA-FUSION-P de IMI
Estas innovadoras válvulas combinadas de equilibrado y control independientes de la presión para sistemas hidrónicos de calefacción y refrigeración combinan las funciones clave de equilibrio y control en una sola válvula. Al poseer Kvs ajustable y característica intrínseca isoporcentual permiten el correcto dimensionamiento de la válvula y capacidad de control del sistema óptima. Las tomas de medida permiten la medición precisa del caudal, presión diferencial, temperatura y altura manométrica disponible.
