# Grupo electrógeno, referencia EMB2-2550 de Electra Molins. Abierto. Servicio principal: 2300 kVA

- Propiedad del archivo: CONSTRUNARIO
- Formato: FIEBDC-3/2012
- Programa: Construnario Versión 3.51
- Fecha de los precios: 12/09/2023
- Divisa: EUR

**EMB22550** u Grupo electrógeno, referencia EMB2-2550 de Electra Molins. Abierto. Servicio principal: 2300 kVA
Marca del grupo ELECTRA MOLINS Tipo de cuadro de control AUT-MP15 Potencia Máxima en servicio de emergencia por fallo de red (Potencia LTP "Limited Time Power" de la norma ISO 8528-1) 2.550 kVA 2.040 kW Potencia en servicio principal (Potencia PRP "Prime Power" de la norma ISO 8528-1) 2.300 kVA 1.840 kW Tolerancia de la potencia activa máxima (kW) ±5% Intensidad en servicio de emergencia por fallo de red 3.681 A Intensidad en servicio principal 3.320 A Tensión 400 V Nº de fases 3 + N Precisión de la tensión en régimen permanente ±0,5% Margen de ajuste de la tensión ±5% Factor de potencia 0,8 - 1 Velocidad de giro 1.500 r.p.m. Frecuencia 50 Hz Variación de la frecuencia en régimen permanente ±1% Potencia de la resistencia calefactora (sólo en construcción automático) 9.000 W Primer escalón de carga admisible 1.010 kW Nivel sonoro medio a 1 m del grupo en sala no reverberante (El ruido en una sala "normal" aumenta de 3 a 5 dB por la reverberación) 105 dBA Nivel sonoro a 1m del tubo de escape sin silenciador 120 dBA
