# Acumulador digital de la serie Duosystem Estático de Viveiro. Potencia acumulada: 750

- Propiedad del archivo: CONSTRUNARIO
- Formato: FIEBDC-3/2012
- Programa: Construnario Versión 3.51
- Fecha de los precios: 12/09/2023
- Divisa: EUR

**121100750** u Acumulador digital de la serie Duosystem Estático de Viveiro. Potencia acumulada: 750
La gama de acumuladores digitales DOUSystem combina a la perfección eficiencia, confort y diseño con la tecnología WiFi más avanzada, lo que permite a los usuarios poder controlar la calefacción en cualquier momento y desde cualquier lugar de manera intuitiva. La gama de acumuladores DOUSystem estático tiene las siguientes características : Acero galvanizado DX51 de diversos espesores. Acabado epoxi. Núcleo de acumulación realizado con bloques cerámicos. Aislamiento Frontal y trasero microporoso de 10mm. Aislamiento Inferior de silicato cálcico. Aislamiento de manta cerámica ecológica en los laterales y parte superior. Resistencia de acumulación blindada en acero inoxidable. Resistencia de emisión fabricada en aluminio extruido. Cámaras de aire que facilitan la convección. Carga de 8 horas. Entrada de tensión única para acumulación y emisión. Limitadores térmicos de seguridad. Sistema de fijación al suelo mediante autoanclaje y fabricado en poliamida. Pantalla TFT con varios temas de visualización. Indicador de carga. Electrónica Wireless RF. Manejo sencillo e intuitivo. Modos de funcionamiento EASY y Programado. Programación diaria/semanal configurable por horas. Temperaturas antihielo, eco y confort. Función Boost. Función detección de ventanas abiertas. Función de activación anticipada. Gestión electrónica inteligente de carga en función de la temperatura del núcleo y de la temperatura ambiente. Función de emisión si el sistema requiere una mayor demanda. Control horario de la carga en uno o dos tramos. Bloqueo de teclado. Históricos de consumo y temperatura. Función geolocalización. Función de racionalización de potencia. Sensor de temperatura NTC con precisión de 0,1ºC. Control opcional a través de Web o App. Control opcional por voz. Compatible con Google Home y Amazon Alexa. Apto para sistemas de autoconsumo fotovoltaico. Acumuladores estáticos DOUSystem
