# Tarima castaño astur natur de Detarima. Ancho de 180 / 190 mm

- Propiedad del archivo: CONSTRUNARIO
- Formato: FIEBDC-3/2012
- Programa: Construnario Versión 3.51
- Fecha de los precios: 13/09/2023
- Divisa: EUR

**CASTAÑO ASTUR** m2 Tarima castaño astur natur de Detarima. Ancho de 180 / 190 mm
La Tarima de Castaño Astur Natur rememora los suelos de las antiguas casas de pueblo. En cualquier Tarima de Castaño de la Colección Atelier puedes elegir un Ancho de 180 / 190 mm y combinarlo con un formato en Espiga, Punta Hungría o una Loseta con Fajeado y acabarlo en Barniz, Aceite o Hardwax.
