# Panel sándwich fachada arquitectónica de Panel Sandwich Group. Para acabados estéticos cuidados

- Propiedad del archivo: CONSTRUNARIO
- Formato: FIEBDC-3/2012
- Programa: Construnario Versión 3.51
- Fecha de los precios: 13/09/2023
- Divisa: EUR

**PSFAR** m Panel sándwich fachada arquitectónica de Panel Sandwich Group. Para acabados estéticos cuidados
El Panel Sandwich Fachada arquitectónico es la placa para fachadas más utilizada en edificios que precisan un acabado estético muy cuidado: oficinas, centros comerciales, naves industriales, colegios, hoteles… Hemos fabricado y vendido panel arquitectónico liso y semiliso para todo tipo de construcciones y los resultados de todos nuestros clientes es espectacular. El Panel Sandwich Fachada Liso o arquitectónico se diferencia del resto de paneles porque incorpora una lámina de acero exterior totalmente lisa, para una imagen refinada y moderna, con un grosor mayor de lo habitual (desde 0,6 mm) para dotar de más resistencia al conjunto. Pero en PANEL SANDWICH GROUP además lo fabricarnos en varios grosores del núcleo de poliuretano y ajustar así el aislamiento termoacústico. Este panel de fachada se puede colocar tanto en vertical como en horizontal y al aumentar el grosor de la lámina metálica evitaremos el efecto aguas (que es muy habitual en los paneles de otros fabricantes). Este problema llega al eliminar el perfilado de las chapas y formarse bolsas antiestéticas debido a la incidencia del sol.
