# Baldosa de gres porcelánico rectificado modelo Ardesia de Pamesa Cerámica. 90x180. Bronce

- Propiedad del archivo: CONSTRUNARIO
- Formato: FIEBDC-3/2012
- Programa: Construnario Versión 3.51
- Fecha de los precios: 13/09/2023
- Divisa: EUR

**ARDESIA** m2 Baldosa de gres porcelánico rectificado modelo Ardesia de Pamesa Cerámica. 90x180. Bronce
LA FUERZA CROMÁTICA DE LA PIZARRA Ardesia reinterpreta las superficies de pizarra, desplegando toda la fuerza de la naturaleza. La exquisita gama de colores que ofrece esta colección se compone por las más elegantes tonalidades, desde colores cálidos procedentes de Gales, hasta más fríos y neutros como el negro de origen alemán.
