# Baldosa de gres porcelánico esmaltado rectificado modelo Lifefull de Pamesa Cerámica. 60x120. Color Sky

- Propiedad del archivo: CONSTRUNARIO
- Formato: FIEBDC-3/2012
- Programa: Construnario Versión 3.51
- Fecha de los precios: 13/09/2023
- Divisa: EUR

| Código | Ud | Descripción |
|---|---|---|
| LIFEFULL | m2 | Baldosa de gres porcelánico esmaltado rectificado modelo Lifefull de Pamesa Cerámica. 60x120. Color Sky |
