# Válvula de guillotina unidireccional tipo wafer de altas prestaciones de uso general de Orbinox

- Propiedad del archivo: CONSTRUNARIO
- Formato: FIEBDC-3/2012
- Programa: Construnario Versión 3.51
- Fecha de los precios: 13/09/2023
- Divisa: EUR

**MODELOEK** u Válvula de guillotina unidireccional tipo wafer de altas prestaciones de uso general de Orbinox
El modelo EK es una válvula de uso general para fluidos cargados con sólidos en suspensión, de aplicación principal en los sectores: papelero tratamiento de aguas energético agroalimentario minero químico etc.
