# Separador de hidrocarburos CHC-SH-L-XK de Salher. Skimer manual

- Propiedad del archivo: CONSTRUNARIO
- Formato: FIEBDC-3/2012
- Programa: Construnario Versión 3.51
- Fecha de los precios: 13/09/2023
- Divisa: EUR

**CHCSHLXK** u Separador de hidrocarburos CHC-SH-L-XK de Salher. Skimer manual
Todos los modelos de separadores pueden fabricarse ultrarreforzados para instalaciones a gran profundidad o con otros requerimientos. Nuestros separadores de hidrocarburos están estandarizados desde 0,5 a 500 l/s; para casos específicos diseñamos y fabricamos separadores a medida.
