# Pavimentos de barro cocido de Terrasmalt. 20 cm x 20 cm x 2 cm

- Propiedad del archivo: CONSTRUNARIO
- Formato: FIEBDC-3/2012
- Programa: Construnario Versión 3.51
- Fecha de los precios: 13/09/2023
- Divisa: EUR

**BARRCO** m2 Pavimentos de barro cocido de Terrasmalt. 20 cm x 20 cm x 2 cm
En Terrasmalt fabricamos todas y cada una de las piezas de manera artesanal. El proceso de fabricación de nuestras baldosas de barro cocido se lleva a cabo por artesanos profesionales. Moldeamos a mano los ladrillos rústicos para después cocerlos en nuestros hornos y secarlos al aire para un resultado único. Además, utilizamos combustible ecológico a base de cáscara de almendra y hueso de aceituna para respetar lo máximo posible el medio ambiente.
