# Pavimento hidráulico 20×20 de Terrazos Ruiz. Gris

- Propiedad del archivo: CONSTRUNARIO
- Formato: FIEBDC-3/2012
- Programa: Construnario Versión 3.51
- Fecha de los precios: 13/09/2023
- Divisa: EUR

**PAVHID20** m2 Pavimento hidráulico 20×20 de Terrazos Ruiz. Gris
El pavimento hidráulico, está fabricado con cemento de alta resistencia, polvo de mármol, áridos silíceos, y colores de la más alta calidad. Nuestros pavimentos permiten con un diseño sencillo, fáciles composiciones, soluciones y diseños para urbanizaciones y aceras.
