# Adoquín pétreo referencia 5001F de Terrazos Ruiz. Fino beige

- Propiedad del archivo: CONSTRUNARIO
- Formato: FIEBDC-3/2012
- Programa: Construnario Versión 3.51
- Fecha de los precios: 13/09/2023
- Divisa: EUR

**5001F** m2 Adoquín pétreo referencia 5001F de Terrazos Ruiz. Fino beige
Los pavimentos pétreos están compuesto por cuarzo y sílice de primera calidad, en el que a sus cualidades físicas, se unen las posibilidades sin límites del desarrollo creativo: conjugando diferentes colores, texturas y diseños, manteniendo otros aspectos determinantes de su utilidad práctica como el antideslizamiento.
