# Estufa de acero de leña, modelo ROMA 700 de Lacunza

- Propiedad del archivo: CONSTRUNARIO
- Formato: FIEBDC-3/2012
- Programa: Construnario Versión 3.51
- Fecha de los precios: 18/09/2023
- Divisa: EUR

**ROMA** u Estufa de acero de leña, modelo ROMA 700 de Lacunza
Nueva estufa de acero ROMA 700 con interior en vermiculita y gran visión del fuego. Una estufa monumental que te permitirá disfrutar del fuego mientras dispones de las más altas prestaciones.
