# Cable de alimentación y control, PVC, 300/500 V de Lapp

- Propiedad del archivo: CONSTRUNARIO
- Formato: FIEBDC-3/2012
- Programa: Construnario Versión 3.51
- Fecha de los precios: 18/09/2023
- Divisa: EUR

**H05V-KHAR** m Cable de alimentación y control, PVC, 300/500 V de Lapp
H05V-K, HAR, cable de alimentación y control, PVC, 300/500 V, cableado de dispositivos y armarios de distribución, no propagador de la llama, clase 5/hilo fino, instalación fija, anillo/bobina
