# Enfriadora y bomba de calor, referencia Genesis de Lennox. Condesada por aire y agua. Compresor de tornillo

- Propiedad del archivo: CONSTRUNARIO
- Formato: FIEBDC-3/2012
- Programa: Construnario Versión 3.51
- Fecha de los precios: 18/09/2023
- Divisa: EUR

**GENESIS** u Enfriadora y bomba de calor, referencia Genesis de Lennox. Condesada por aire y agua. Compresor de tornillo
R513A: 400 - 1100 kW 400 - 1200 kW R1234ze 400 - 1350 kW
