# Filtro activo paralelo multinivel SINAF M de Lifasa. 100A

- Propiedad del archivo: CONSTRUNARIO
- Formato: FIEBDC-3/2012
- Programa: Construnario Versión 3.51
- Fecha de los precios: 18/09/2023
- Divisa: EUR

**SINAFM** u Filtro activo paralelo multinivel SINAF M de Lifasa. 100A
Los filtros activos ofrecen la mejor solución posible para resolver los problemas relacionados con la calidad en la red eléctrica, tanto en instalaciones trifásicas industriales, como instalaciones comerciales o de servicios. Estos problemas están causados, no únicamente por los armónicos, sino también por el consumo de potencia reactiva (generalmente de tipo capacitivo). Los filtros activos están equipados con una pantalla táctil intuitiva, permitiendo todas las acciones de programación necesarias para desarrollar las siguientes acciones: Reducción de las corrientes armónicas hasta el 50 º armónico. Corrección del factor de potencia. Seleccionable: Desde 0,7 inductivo hasta 0,7 capacitivo. Corrección mediante el equilibrio de fases, mejorando el consumo entre fase y fase y reduciendo la corriente del neutro. Además, los nuevos filtros activos también permiten: Multirango de tensión y frecuencia (50/60 Hz). Gama para instalaciones de 3 hilos (modelo de 3W) o 4 hilos (modelo de 4W). Capacidad unitaria de filtrado para corrientes de 30 A, 60 A y 100 A ( hasta 400 A en un armario). Facilidad en instalación por sus dimensiones reducidas. Permite una instalación de hasta 100 filtros en paralelo.
