# Operador eectromecánico 230 v, referencia BL 1920 de Metal Blinds. derecha

- Propiedad del archivo: CONSTRUNARIO
- Formato: FIEBDC-3/2012
- Programa: Construnario Versión 3.51
- Fecha de los precios: 19/09/2023
- Divisa: EUR

**BL1920** u Operador eectromecánico 230 v, referencia BL 1920 de Metal Blinds. derecha
Motorreductor autoblocante, de brazo articulado, a 230 V, para cancelas batientes de hasta 150 Kg de peso o 2 m. de uso residencial. Requiere central electrónica T600. El brazo articulado viene para instalación en lado DERECHO por defecto; en caso de desear para la parte IZQUIERDA, indicar en la orden.
