# Juego de manillas para puerta, referencia 7009NM de Metales La Estrella. Níquel mate

- Propiedad del archivo: CONSTRUNARIO
- Formato: FIEBDC-3/2012
- Programa: Construnario Versión 3.51
- Fecha de los precios: 19/09/2023
- Divisa: EUR

**7009NM** u Juego de manillas para puerta, referencia 7009NM de Metales La Estrella. Níquel mate
Tipo de Herraje: Manilla Uso: Puertas Acabado Níquel Mate Soporte Roseta Cuadrada Forma Cuadrada; Recta
