# Puerta basculante cortafuego de Mecosa. Medidas máximas: 3000x3000

- Propiedad del archivo: CONSTRUNARIO
- Formato: FIEBDC-3/2012
- Programa: Construnario Versión 3.51
- Fecha de los precios: 19/09/2023
- Divisa: EUR

**BASCUMECO** u Puerta basculante cortafuego de Mecosa. Medidas máximas: 3000x3000
Las puertas basculantes cortafuegos están diseñadas para el cierre y sectorización de huecos de grandes dimensiones.
