# Bañera ovalada exenta, modelo Chic de Jacuzzi España. 150 x 80 x 60 h cm

- Propiedad del archivo: CONSTRUNARIO
- Formato: FIEBDC-3/2012
- Programa: Construnario Versión 3.51
- Fecha de los precios: 19/09/2023
- Divisa: EUR

**CHIC** u Bañera ovalada exenta, modelo Chic de Jacuzzi España. 150 x 80 x 60 h cm
Jacuzzi® Chic es la bañera exenta o central más compacta de la gama Lounge, perfecta para instalaciones atemporales en espacios reducidos. Disponible en blanco brillante y blanco mate, su forma ovalada la hace perfecta para su instalación en espacios reducidos. Sus líneas sinuosas ofrecen un alto nivel de confort para cada posición del cuerpo, gracias a sus dimensiones compactas que aún permiten una generosa capacidad. El asiento relax de 50 cm tiene un acabado de alta calidad que combina funcionalidad y diseño. El rebosadero integrado en el diseño completa el perfil de esta creación con su carácter puro y esencial como el agua.
