# Bañera con hidromasaje modelo Muse de Jacuzzi España

- Propiedad del archivo: CONSTRUNARIO
- Formato: FIEBDC-3/2012
- Programa: Construnario Versión 3.51
- Fecha de los precios: 19/09/2023
- Divisa: EUR

**MUSE** u Bañera con hidromasaje modelo Muse de Jacuzzi España
Muse, síntesis de una visión clásica y holística del bienestar, con sus líneas suaves y esenciales, alcanza una nueva dimensión estética y tecnológica. El blando marco que envuelve el borde superior es el elemento que caracteriza una bañera de hidromasaje de gran capacidad, sinuosa, con forma icónica, realmente confortable. Hidromasaje Shiatsu. 32 microjets secuenciales situados en el respaldo, desde la zona cervical hasta la lumbar que producen una sucesión de olas placenteras de intensidad regulable con efecto tonificante, de abajo arriba, o relajante, de arriba abajo, lo que aporta el perfecto equilibrio energético. Este tipo de masaje, posible gracias al estudio esmerado de la técnica manual, reproducida mediante una tecnología exclusiva Jacuzzi®, estimula la energía y trae consigo un profundo bienestar psicofísico. Jets TargetPro™. Concebidos para ofrecer un hidromasaje aún más personalizado y versátil en función de las exigencias de cada uno. Los nuevos jets TargetPro™ son orientables con una inclinación más amplia. Los chorros se pueden regular a elección con la simple rotación del surtidor. Control remoto J.touch. Se ilumina con un simple toque y permite seleccionar todas las funciones de manera fácil e intuitiva: programas de hidromasaje Shiatsu y AQS®, Cromodream®, control de la temperatura del agua y Sound System con Bluetooth®.
